# BV Artemed OG 1 bis 3
Angebotsaufforderung (GAEB DA XML 3.3, DA83)
Währung: EUR
Erstellt mit: CaliforniaX by G&W Software AG, CaliforniaX V23.3.04, 09.10.2026

## LV Medizinische Gase
Datum: 09.10.2026

*Hinweis: ALLGEMEINE TECHNISCHE BAUBESCHREIBUNG FÜR DIE MEDIZINISCHEN GASE*
ALLGEMEINE TECHNISCHE BAUBESCHREIBUNG
FÜR DIE MEDIZINISCHEN GASE
Die in dem Leistungsverzeichnis beschriebenen Leistungen umfassen
die medizinische Gasversorgung für Umbau und Sanierung der Betten -
Stationen im 1. bis 3. Obergeschoss 1. und 2. Bauabschnitt.
Die Umbaumaßnahmen werden in zwei Bauabschnitten
durchgeführt, dies ist bei der Kalkulation mit zu berücksichtigen.
1.1 Rohrleitungsverteilernetz
Die Anbindung der Versorgungsleitungen für das 1. bis 3. Obergeschoss
erfolgt an der bestehenden Steigleitung (Bereich Treppe 2) an der Klinikringleitung für Sauerstoff O2 und Medizinische Druckluft 5bar.
Innerhalb des Geschosses werden die Versorgungsleitungen im abgehängten
Zwischendeckenbereich verzogen. Die Anbindung der Entnahmestellen erfolgt
in den vom Tischler gelieferten Versorgungseinheiten.
Die Ausführung hat gemäß DIN EN ISO 7396-1 zu erfolgen.
1.2 Bereichskontrolleinheiten
Die gruppenweise Absperrung der einzelnen Bereiche erfolgt über
Bereichskontrolleinheiten mit Notfallsignal. Die Ausführung hat gemäß
DIN EN ISO 7396-1 zu erfolgen.
1.3 Warnsignale
Betriebs- und Notfallsignale müssen zum Einbau die
Bereichskontrolleinheiten sowie für den Einbau als Nebenwarnung
geeignet sein. Die Ausführung hat gemäß DIN EN ISO 7396-1 zu erfolgen.
1.4 Entnahmestellen
Die Gasentnahmestellen müssen für den Einbau in Versorgungseinheiten
geeignet sein. Die Ausführung hat gemäß DIN EN ISO 9170-1 mit den
Abmessungen nach DIN 13260-2 zu erfolgen

### 1 Medizinische Gase

#### 1.1 MEDIZINISCHE GASANLAGEN nach DIN EN ISO 7396-1

#### 1.2 ROHRLEITUNGEN FÜR MED. GASE

*Hinweis: Kupferrohre für medizinische Gase und Vakuum nach DIN EN 13348*
Kupferrohre für medizinische Gase und Vakuum nach
DIN EN 13348
Für Außendurchmesser von 8 bis 54 mm zur Verteilung medizinischer Gase bei Arbeitsdrücken bis 2000 kPa und für Vakuum. Nahtlos gezogen, innen speziell entfettet, säurefrei und gereinigt. Restfettgehalt max. 0,2 mg/dm2. Sauerstofffrei, mit Phosphor desoxidiertes Kupfer. Kupfermindestgehalt 99,9 % nach DIN 1787, vakuumgeglüht, mit Herstellerprüfung auf Dichtigkeit, Materialhomogenität und Rissfreiheitmittels Wirbelstromprüfung nach DKI-Werkstoffprüfblatt 781. Werkstoff für Rohre und Fittings Sf-Cu F30 nach DIN 59753, DIN 1786 und DIN 17671.
Die Rohre sind während der Lagerung und Montage durch Kunststoffkappen gegen Verschmutzung gesichert. Verbindung der Kupferrohre und Fittings durch Hartlöten unter Schutzgas/Formiergas (Zunderbildung auf der Rohrinnenseite wird vermieden) inklusive Fittings.
Hersteller: ……………
Typ: ……………

**1.2.1 Cu-Rohr für med. Gase 8x1 mm**
Cu-Rohr für med. Gase 8x1 mm

Leistung wie zuvor in vollem Wortlaut beschrieben.

liefern und montieren
Menge: 1845,000 m

**1.2.2 Cu-Rohr für med. Gase 12x1 mm**
Cu-Rohr für med. Gase 12x1 mm

Leistung wie zuvor in vollem Wortlaut beschrieben.

liefern und montieren
Menge: 352,000 m

**1.2.3 Cu-Rohr für med. Gase 15 x 1 mm**
Cu-Rohr für med. Gase 15 x 1 mm

Leistung wie zuvor in vollem Wortlaut beschrieben.

liefern und montieren
Menge: 276,000 m

*Hinweis: TRAGEKONSTRUKTION,*
TRAGEKONSTRUKTION,
Für Stütz-, Hänge-, Trag- und Sonderbefestigungen in verzinkter Ausführung,
für die Aufhängung von Rohrleitungen. Schallentkoppelt gelagert,
Anforderungen entsprechend der DIN 4109. Mit Gewindestangen und
geeignete bauaufsichtlich zugelassenen Metalldübel und Rohrschellen.
Hersteller: ……………
Typ: ……………

**1.2.4 Halte- und Befestigungskonstruktionen**
Halte- und Befestigungskonstruktionen

Leistung wie zuvor in vollem Wortlaut beschrieben.

liefern
Menge: 90,000 kg

*Hinweis: ANSCHLUSS AN KLINIKRINGLEITUNG,*
ANSCHLUSS AN KLINIKRINGLEITUNG,
Leitung trennen und entleeren (nach Absprache mit dem Nutzer) Trennstelle säubern, verbinden, mit Schutzgas füllen, löten, Druck- probe, Gasartenprüfung, mit Nutzgas füllen und übergeben.

**1.2.5 Anschluss an vorh. Verteilernetz DN32**
Anschluss an vorh. Verteilernetz DN32

Leistung wie zuvor in vollem Wortlaut beschrieben.

liefern und montieren
Menge: 6,000 St

*Hinweis: ROHRSCHOTT R90 MF,*
ROHRSCHOTT R90 MF,
Rohrabschottung aus Mineralfaser, diffusionsdicht, Wand- und Deckendurchführungen. Zur Sicherstellung des Brandabschnittes sind Rohrdurchführungen an klassifizierten Bauteilen entsprechend auszuführen. Die Abschottung ist abzustimmen auf das Leitungssystem: Kupferrohr
Fabrikat: ……………
Typ: ……………

**1.2.6 Rohrschott R 90, 12 x 1 mm**
Rohrschott R 90, 12 x 1 mm

Leistung wie zuvor in vollem Wortlaut beschrieben.

liefern und montieren
Menge: 36,000 St

**1.2.7 Rohrschott R 90, 15 x 1 mm**
Rohrschott R 90, 15 x 1 mm

Leistung wie zuvor in vollem Wortlaut beschrieben.

liefern und montieren
Menge: 18,000 St

*Hinweis: BEZEICHNUNGSSCHILD,*
BEZEICHNUNGSSCHILD,
Ausführung: Universalhalter mit Spannband
Zubehör: durchsichtige Plastikabdeckung mit Kennzeichnungsschild
Größe: 100 x 50
Hersteller: ……………
Typ: ……………

**1.2.8 Bezeichnungsschilder 100x50**
Bezeichnungsschilder 100x50

Leistung wie zuvor in vollem Wortlaut beschrieben.

liefern und montieren
Menge: 6,000 St

*Hinweis: ROHRKENNZEICHNUNGSSCHILDER,*
ROHRKENNZEICHNUNGSSCHILDER,
Selbstklebend und mit Darstellung der Fließrichtung des Mediums.
Mit Farbkennung, Gasartenaufschrift, Pfeil für Flussrichtung.
Größe ca. 120 x 20 mm.
Hersteller: ……………

**1.2.9 Rohr-Kennzeichnungsschilder**
Rohr-Kennzeichnungsschilder

Leistung wie zuvor in vollem Wortlaut beschrieben.
Gasart: O2, AIR5

liefern und montieren
Menge: 460,000 St

*Hinweis: KUGELHÄHNE,*
KUGELHÄHNE,
Öl- und fettfreie Ausführung inkl. Verschraubung. Für medizinische Gase und Sauerstoff geeignet. Ausblassichere Schaltwelle mit doppelter O-Ring Abdichtung, schwimmende Kugel.
Gehäuse:  Messing vernickelt
Kugel: Messing verchromt
Kugeldichtung: PTFE
Druck: 30 bar
Konstruktionsmerkmale: voller Durchgang,
Fabrikat: ……………
Typ: ……………

**1.2.10 Kugelhahn Ms DN20 / G 1/2"**
Kugelhahn Ms DN20 / G 1/2"

Leistung wie zuvor in vollem Wortlaut beschrieben.

liefern und montieren
Menge: 6,000 St

**1.2.11 Kugelhahn Ms DN20 / G 11/4"**
Kugelhahn Ms DN20 / G 11/4"

Leistung wie zuvor in vollem Wortlaut beschrieben.

liefern und montieren
Menge: 12,000 St

#### 1.3 ENTNAHMESTELLEN FÜR MEDIZINISCHE GASE

*Hinweis: ENTNAHMESTELLEN,*
ENTNAHMESTELLEN,
Medizinische Gasentnahmestelle nach DIN EN ISO 9170-1 und Formcodierung gemäß DIN 13260 / T 2
bestehend aus:
Ventilsockel, Steckkupplung, Montage-Set und Frontplatte Schnellschlussventil in langlebiger Ganzmetallausführung selbsttätig schließend und mit gasartenspezifischer unverwechselbarer, geometrischer Steckeröffnung versehen. Steckverbindung mit Parkstellung, d.h. der Stecknippel ist auch ohne Gasentnahme in der Gasentnahmestelle sicher verriegelt.
Jede Entnahmestelle muss ein Kontrollventil enthalten. Mit Ausnahme der Vakuumversorgung muss jede Entnahmestelle mit einem Wartungsventil ausgestattet sein. Das Wartungsventil muss ein vom Kontrollventil getrenntes Bauteil sein. Die Innere Gasartensicherung muss über eine Stiftkombination am Ventilsockel zur Codierung bei verschiedenen Gasarten verfügen. Entriegelungshülse bzw. Drucktaste in Ganzmetallausführung mit Gasartenbeschriftung. Frontplatte Kunststoff weiß,
Abmessungen der Frontplatte: ca. 90 x 90 mm
Putzausgleich ca. 20 mm, fest eingebaut.
Hersteller: ……………
Typ: ……………

**1.3.1 Entnahmestelle Sauerstoff, UP**
Entnahmestelle Sauerstoff, UP

Leistung wie zuvor in vollem Wortlaut beschrieben.
zum Einbau für Unterputzmontage
liefern und montieren
Menge: 2,000 St

**1.3.2 Entnahmestelle Druckluft 5 bar, UP**
Entnahmestelle Druckluft 5 bar, UP
Leistung wie zuvor in vollem Wortlaut beschrieben.
zum Einbau für Unterputzmontage
liefern und montieren
Menge: 2,000 St

**1.3.3 Entnahmestelle Sauerstoff, MVE**
Entnahmestelle Sauerstoff, MVE
Leistung wie zuvor in vollem Wortlaut beschrieben,
zum Einbau in bauseitige Versorgungseinheiten (Tischler)

liefern und montieren.
Menge: 98,000 St

**1.3.4 Entnahmestelle Druckluft 5 bar, MVE**
Entnahmestelle Druckluft 5 bar, MVE
Leistung wie zuvor in vollem Wortlaut beschrieben,
zum Einbau in bauseitige Versorgungseinheiten (Tischler)

liefern und montieren.
Menge: 98,000 St

*Hinweis: ANSCHLUSS VERSORGUNGSEINHEITEN,*
ANSCHLUSS VERSORGUNGSEINHEITEN,
Herstellung des betriebsfertigen Anschlusses an den Versorgungseinheiten (Tischler). Einschließlich aller erforderlichen Form- und Verbindungsstücken.

**1.3.5 Anschluss Medienversorgungseinheit, 2 Gase**
Anschluss Medienversorgungseinheit, 2 Gase

Leistung wie zuvor in vollem Wortlaut beschrieben. / mit Anschlüssen 1 x O2, 1 x AIR5 / / liefern und montieren
Menge: 14,000 St

**1.3.6 Anschluss Medienversorgungseinheit, 4 Gase**
Anschluss Medienversorgungseinheit, 4 Gase
Leistung wie zuvor in vollem Wortlaut beschrieben.
mit Anschlüssen 2 x O2, 2 x AIR5

liefern und montieren
Menge: 42,000 St

#### 1.4 KONTROLL- UND ABSPERRKASTEN

*Hinweis: Bereichskontrolleinheit nach DIN EN ISO 7396-1...*
Bereichskontrolleinheit nach DIN EN ISO 7396-1 mit integrierter Warnung,
zur Abtrennung von Versorgungsbereichen mit patentierter Notöffnungsvorrichtung. Zur Absperrung, Überwachung und Wartung von Teilbereichen einer zentralen Versorgungsanlage für medizinische Gase.
bestehend aus:
Unterteil aus Edelstahl, für alle gängigen Wandsysteme. Versehen mit Fixierungsmuttern, zur Aufnahme der Ventil- bzw. Kontrollblöcke sowie Halteschiene zur Aufnahme der Elektroeinbauten.
Einbaumaße (B x H x T): 420 x 420 x 90 mm
Ventilgruppe Druckgase,
Messingblock in öl- und fettfreier Ausführung für medizinische Gase. Einbaufertig mit 2 Rohrenden 15 oder 22 mm. Kugelhahn mit Knebelgriff mit Knebelgriff, physikalische Trennung und NIST - Noteinspeisepunkt gem. DIN EN ISO 7396-1. Ein- und Ausgang von oben. Inspektion/Wartung/Ausbau von Druckaufnehmergruppe ohne Betriebsunterbrechung möglich. Druckaufnehmegruppe bestehend aus Manometer und elektronischem Drucktransmitter
Anschluss:  Cu-Rohr 15 mm / 22 mm
Nenndruck:  4 bis 10 bar
Anzeigebereich:  0 bis 10 bar
Manometer-Dm: 40 mm
Oberteil:
bestehend aus Abdeckrahmen und Tür. Der Abdeckrahmen ist so gestaltet, das Fugen innen und außen abgedeckt werden. Tür mit verdeckten Hinterlüftungsschlitzen zur Belüftung des Ventil- kasten-Innenraumes gemäß UVV-Sauerstoff. Tür ausgestattet mit Sicherheitsschloss und wiederverwendbarer patentierter Notöffnung wiederverschließbar. Mit Aufnahmerahmen für Signal- und Anzeigeeinheit. Kennzeichnungsblatt zur Übersicht der vom Ventilkasten kontrollierten Räume und Gasentnahmestellen.
Vorbereitet zur Aufnahme der Elektrobaugruppen für die Überwachung der Gasdrücke und Alarmierung bei Druckabweichungen von mehr als +/- 20 % gemäß DIN EN ISO 7396-1.
Material: Stahlblech pulverbeschichtet
Einbaumaße (B x H x T): 450 x 450 x 11 mm
Tür-Öffnungswinkel: > 180 °
Putzausgleich: bis zu 20 mm
Farbe: RAL 9010
Hersteller: ……………
Typ: ……………

**1.4.1 Bereichskontrolleinheit mit Warnung 2 Gase**
Bereichskontrolleinheit mit Warnung 2 Gase
Leistung wie zuvor in vollem Wortlaut beschrieben.
Gasarten: O2/AIR5
Anschlussdurchmesser: Ø 15/15 mm

liefern und montieren
Menge: 3,000 St

#### 1.5 WARNANLAGEN Signaleinheiten für medizinische Gase nach EN 7396-1, bestehend aus: Relaismodul Netzteil Funktionsmodul LCD - Display Zur Überwachung der Kontroll- und Absperrkasten. Optische und akustische Signalgebung für Störmeldungen. Störmeldeanzeige durch rote LED. Akustische Signalgebung mit Löschtaste abstellbar, Optische Signalgebung während der gesamten Zeit der Versorgungsstörung aktiv. Test-Taste zur Funktionskontrolle Arbeitsweise im Ruhestromprinzip Ausführung: Elektroeinheit zur Montage in der Bereichskontrolleinheit (Ausführung 1 bis 5 - Gase).

**1.5.1 Relais-Modul**
Relais-Modul,

zur Bereitstellung von potentialfreien Kontakten für die Gebäudeleittechnik und/oder Ansteuerung von externen Meldetableaus mit den Störmeldungen von 1 - 5 Gasen eines Kontroll- u. Absperrkasten für Hoch- und Tiefmeldungen.
Ausführung:
Relaismodul mit 10 Relais im Hutschienengehäuse. Alle Anschlüsse als Schraubklemmen ausgeführt. Verbindung zum Funktionsmodul über Flachbandkabel.
Technische Daten:
Kontaktbelastung: 48 V AC 7 / 48 V DC / 1,0 A; 30 X; 60 VA
Hersteller: ……………
Typ: ……………

liefern und montieren
Menge: 3,000 St

**1.5.2 Netzteil MGM-NT1**
Netzteil MGM-NT1
zur Versorgung des Notfallsignal in der Bereichskontrolleinheit mit  mit Versorgungsspannung.
Ausführung:
230 V AC Primärspannung. Netzteil im Hutschienengehäuse. Schraubklemmen für 230 V (L, PE, N) und Flachbandanschluss für die Versorgung der Module. Geprüft nach den Normen EN 6155-1, EN 55022/B, EN 50081-1-1-2, EN 50082-1-2.
Technische Daten:
Schutzart: IP 20
Primärspannung: 230 V AC
Hersteller: ……………
Typ: ……………

liefern und montieren
Menge: 3,000 St

**1.5.3 Funktionsmodul, MGM-CPU1,1 - 5 Gase**
Funktionsmodul, MGM-CPU1,1 - 5 Gase
zur Überwachung und Steuerung des Notfallsignal in der Bereichskontrolleinheit
Ausführung:
Mikroprozessor zum Anschluss von 5 Drucktransmitter mit 4 - 20 mA. Auswertung über hochauflösende AD-Wandler potential- freie Meldekontakte für Sammelstörung und Spannungsausfall. Anschluss-, Netzteil und Erweiterungsmodule über Flachbandkabel. Die Erkennung der Module erfolgt automatisch (plug and play) Verbindung zur Anzeige über vorkonfektioniertes Anschlusskabel. Montage auf Norm-Hutschiene
Techn. Daten:
Schutzart:  IP20
Versorgungsspannung: 30V
Hersteller: ……………
Typ: ……………

liefern und montieren
Menge: 3,000 St

**1.5.4 LCD - Display MGM-LCD1**
LCD - Display MGM-LCD1
zur Anzeige der Betriebszustände in der Bereichskontrolleinheit
Ausführung:
auf Sicherheitsglasplatte montierte Elektronikeinheit mit 2 farbiges LCD - Display zur Anzeige der Gase 1-5 Kanäle, der aktuellen Drücke und Statusmeldungen. Zusätzliche Anzeige über 3 farbige LED´s pro Kanal. Grün-normal, gelb-Vorwarnung, rot-Störung. Akustisches Signal bei Störmeldung-Quittierung über kapazitive Taste pro Kanal. Wiederholung nach 12 min bei weiter anstehender Störung. Über die Tastatur erfolgt die Programmierung der Warnanlage Gasart, Kanal Zu-Abschaltung Drucktransmitter Typ sowie Anzeigesprache. (5 Sprachen sind wählbar). Montage erfolgt im Oberteil der Bereichskontrolleinheit. Verbindung vom Funktionsmodul über vorkonfektioniertes Anschlusskabel.
Techn. Daten:
Versorgungsspannung: 12V
Hersteller: ……………
Typ: ……………

liefern und montieren
Menge: 3,000 St

#### 1.6 SONSTIGES Unvorhergesehene Arbeiten gegen Nachweisregieberichte, inklusive Lohnnebenkosten, für Regiearbeiten notwendiges Material, werden die Einheitspreise der Leistungsbeschreibung angesetzt, Regiearbeiten dürfen nur auf Anweisung der Bauleitung durchgeführt werden, die Arbeitsberichte sind täglich bestätigen zu lassen.

**1.6.1 A-Monteurstunden**
A-Monteurstunden
Leistung wie zuvor in vollem Wortlaut beschrieben.

Verrechnungssatz
Menge: 40,000 h

**1.6.2 B-Monteurstunden**
B-Monteurstunden
Leistung wie zuvor in vollem Wortlaut beschrieben.

Verrechnungssatz
Menge: 40,000 h

*Hinweis: Nachfolgende Stundenansätze für alle Arbeiten außerhalb der üblichen Regelarbeitszeiten*
Nachfolgende Stundenansätze für alle Arbeiten außerhalb
der üblichen Regelarbeitszeiten

Für eventuell anfallende und vom Auftraggeber vorab schriftlich
angeordnete Mehrarbeit (Überstunden) sowie Arbeiten zu
Sonderzeiten gelten die nachfolgenden angebotenen Stundensätze.

**1.6.3 A- Monteur Normalüberstunden 16.00-20.00 Uhr**
Menge: 5,000 h

**1.6.4 B- Monteur Normalüberstunden 16.00-20.00 Uhr**
Menge: 5,000 h

**1.6.5 A- Monteur Normalüberstunden 20.00-22.00 Uhr**
Menge: 5,000 h

**1.6.6 B- Monteur Normalüberstunden 20.00-22.00Uhr**
Menge: 5,000 h

**1.6.7 A- Monteur für Nachtarbeit ab 22.00 Uhr**
Menge: 5,000 h

**1.6.8 B- Monteur für Nachtarbeit ab 22.00 Uhr**
Menge: 5,000 h

**1.6.9 A- Monteur für Samstagsarbeit**
Menge: 5,000 h

**1.6.10 B-Monteur für Samstagsarbeit**
B- Monteur für Samstagsarbeit
Menge: 5,000 h

**1.6.11 A- Monteur für Sonn- und Feiertag**
Menge: 5,000 h

**1.6.12 B-Monteur für Sonn- und Feiertag**
B- Monteur für Sonn- und Feiertag
Menge: 5,000 h

**1.6.13 An- und Abfahrtspauschale,**
An- und Abfahrtspauschale,
für zwei Monteure mit Montagebus

Pauschal
Menge: 6,000 St

**1.6.14 Montageplanung,**
Montageplanung,
Montageplanung beinhaltet im Allgemeinen die:
- Prüfung des vorliegenden Leistungsverzeichnisses und der
  Planungsunterlagen.
- Erstellung von koordinierten Montage-, Werk- und Detailplänen
  auf Grundlage der Vorgaben des Planers,
- Erstellung von Rohrberechnungen zur exakten Festlegung der  Rohrdimensionen,
- Fortschreibung der Planung im Zuge der Ausführung dieser
  Leistungsbeschreibung,
- Einarbeitung von Änderungen, die sich im Zuge der Ausführung
  ergeben,
Montageplanung Gebäudeautomation (GLT)
- Überprüfung, Aktualisierung und Koordination der Steuer-, Regel-,  Überwachungsfunktionen.
Sämtliche Unterlagen sind der Fachbauleitung rechtzeitig zur Prüfung und Freigabe zukommen zu lassen. Die Vervielfältigungs- kosten, insbesondere für Pläne, sind in den Einheitspreis einzukalkulieren.

Pauschal
Menge: 1,000 St

**1.6.15 Kompatibilitätserklärung nach Art. 22 (2) MDR**
Kompatibilitätserklärung nach Art. 22 (2) MDR
Nach Prüfungen und Fertigstellung der Installationen ist eine Kompatibilitätserklärung nach Art. 22 (2) MDR (EU) 2017 / 745
mit UDI-DI Nummer zu erstellen und in der Dokumentation abzulegen.

Pauschal
Menge: 1,000 St

**1.6.16 Einweisung**
Einweisung
Einweisung des Bedienpersonals, Anfertigen eines Abnahmeprotokolls und Übergabe der Anlage an den Auftraggeber. Komplette Nachregulierung der Anlage im ersten Betriebsjahr sowie nochmalige Einweisung des Bedienpersonals.

Pauschal
Menge: 1,000 St

**1.6.17 Dokumentation**
Dokumentation
nach Fertigstellung der Anlagen sind die Ausführungs- und Verdrahtungspläne sorgfältig auf eventuelle Änderungen zu kontrollieren und als Bestandspläne bei der Übergabe zur Verfügung zu halten. Im einzeln sind folgende Unterlagen in Ordnern mit Inhaltsverzeichnis einfach und zweimal als elektronische Datei gesammelt zu liefern:
1. Betriebs- und Wartungsanweisungen
2. Ersatzteillisten
3. Abnahmeprotokolle, Prüfbescheinigung und Kompatibilitätserklärung
4. Revisionspläne sind als DWG- u. PDF - Datei zu dokumentieren.

Pauschal
Menge: 1,000 St

**1.6.18 BETTENLEUCHTE FÜR PATIENTENZIMMER**
BETTENLEUCHTE FÜR PATIENTENZIMMER
Bettenleuchten
mit 3 Leuchtmitteln
Die Leuchte muss eine medizinprodukte Zulassung haben

Ausführung:
- Raumlicht an Decke nach oben strahlend
- Bettenlicht und Nachtlicht nach unten strahlend
- Form: Rechteckig als Quader mit abgerundeten Ecken und Kanten

Farbe: natureloxiert

Leseleuchte dimmbar mit EFF über 2xMOPP Relais zur Trennung
- Raumlicht LED, 23 Watt
- Lese/Untersuchungslicht LED, 17 Watt
- Nachtlicht LED, 2 Watt
Lichtfarbe 4000k
Abmessungen l x t x h: 1050 x 207 x 48 mm

zur Planung zugrunde gelegt:
Hersteller: Medgas-Technik

Hersteller: ……………
Typ: ……………

liefern und montieren
Menge: 104,000 St

USt %: 19,00
